# Winterdienst im Bereich des Außenbezirk Riedenburg
Angebotsaufforderung (GAEB DA XML 3.2, DA83)
Projekt: 811Z526V001
Währung: EUR
Nebenangebote zugelassen: ja
Auftraggeber: Waaserstraßen- u. Schifffahrtsamt Donau MDK, Außenbezirk Riedenburg, Ländenstraße 18, 93339 Riedenburg
Erstellt mit: GXML Toolbox V3.3 R20210630, iTWO_64 V10.0.894, 04.02.2026

## Los 1: Schleuse Berching u. Revierzentrale
Datum: 04.02.2026

*Hinweis: Hinweis*
Nachfolgend genannte Leistungspositionen sind in der Wintersaison 2026-2027 durchzuführen.
Die aufgeführten Mengenangaben in den LV-Positionen 1.1.20 ff und 2.1.20 ff beziehen sich auf eine Wintersaison und ist eine Schätzung aus vergangenen Wintern. .

Die Option der Verlängerung des Winterdienstes auf insgesamt 4 Winterperioden ist mit beiderseitigem Einverständnis geplant.
Die Entscheidung hängt davon ab, wie gut die Leistung in der ersten Winterperiode vom AN ausgeführt wird. .

### Abschnitt 1 Schleuse Berching

#### Unterabschnitt 1.1 Winterperiode 2026-2027

**1.1.10 Maschinen, Geräte und Personal vorhalten**
Der AN erhält für den Zeitraum vom 01. Dezember bis
28:/29. Februar (3 Monate)  eine Monatspauschale zur Vorhaltung seiner Einsatzbereitschaft. Er gewährleistet hierfür das Vorhalten von Maschinen, Geräten und Personal zur Durchführung eines ordnungsgemäßen Winterdienstes in der Winterperiode unabhängig von konktreten und tatsächlichen Einsätzen.
Menge: 3,000 Mt

*Hinweis: Durchführen des Winterdienst*
Durchführen des Winterdienst
Führen einer tabellarischen Aufstellung der geleisteten Einsätze.

Der AN hat eine vom AG erstellte tabellarische Aufstellung seiner durchgeführten Einsätze pro Winterperiode selbstständig in beigefügter Tabelle einzutragen und mit der Rechnungsstellung dem AG Vorzulegen.

**1.1.20 Räumen und Streuen der Flächen**
Duchführen des Winterdienst mit Maschine und per Hand nach Lageplan und eingezeichneten Flächen
Die Arten der Flächen erstrecken sich auf Asphalt, Beton und Pflaster.
Für die Räumung entlang der Schleusenkammer mit den Pollern und dem Geländer wird ein Zuschlag gezahlt. Das Gleiche gilt für die Räumung von Treppen zum Pumpwerk und um die Antriebshäuser.

Die Gesamtfläche ist ca. 13.820 m2.

Die Vergütung erfolgt Pauschal pro Gesamträumfläche. Die Mengenangabe ist nur als Richtwert gedacht. Es wird jeder Einsatz nach dieser Position vergütet.
Die angegebenen Einsatzmengen ist eine geschätzte Angabe. Sie kann in jeder Winterperiode veriieren!

Die Beschaffung und Lagerung des Streugut (Split) ist in den Einheitspreis einzurechnen.
Menge: 12,000 St

**1.1.30 Zuschlag für Räumung von Flächen per Hand**
Räumung diverser Flächen per Hand (Schneebesen/Schneeschaufel Einsatz) .
Dazu gehört die Treppe zum Pumpwerk, Fläche entlang der Schleusenkammer hinter dem Kammergeländer, um die Antriebshäuser am Oberhaupt.
Menge: 12,000 St

**1.1.40 Streuen der Flächen**
Durchführen des Winterdienstes (Streuen mit Maschine oder per Hand) nach Lageplan und eingezeichneten Flächen. Es ist ein Mischpreis für die unterschiedlichen Flächen wie z.B. Asphalt, Beton, Pflaster, Treppen usw.anzugeben. Hinweis: Auch die Räumung der Schleusenzufahrt von der Gemeindestrasse aus und die Zufahrt zum Dalbenliegeplatz im Unterwasser der Schleuse ist zu räumen. Siehe hierzu auch Leistungsbeschreibung und beigefügte tabellarische Aufstellung.

Die Gesamtfläche ist ca. 13.820 m2.
Die Vergütung erfolgt Pauschal pro Gesamträumfläche.
Die Mengenangabe ist nur als Richtwert gedacht. Es wird jeder Einsatz bei dieser Position vergütet.

Die Beschaffung und Lagerung des Streugutes (Splitt und Salz) ist in den Einheitspreis einzurechnen.
Menge: 2,000 St

**1.1.50 Abkehren u. Aufnehmen des Streugut**
Nach erfolgter Winterperiode oder nach Weisung des Auftraggebers sind alle Flächen (Planie, Treppe, Zufahrten etc.) abzukehren und das Streugut aufzunehmen.
Das anfallende Streugut geht in Eigentum des AN über und ist zu beseitigen.
Menge: 1,000 St

#### Unterabschnitt 1.2 Winterperiode 2027-2028

**1.2.10 Maschinen, Geräte und Personal vorhalten**
Der AN erhält für den Zeitraum vom 01. Dezember bis
28:/29. Februar (3 Monate)  eine Monatspauschale zur Vorhaltung seiner Einsatzbereitschaft. Er gewährleistet hierfür das Vorhalten von Maschinen, Geräten und Personal zur Durchführung eines ordnungsgemäßen Winterdienstes in der Winterperiode unabhängig von konktreten und tatsächlichen Einsätzen.
Menge: 3,000 Mt

*Hinweis: Durchführen des Winterdienst*
Durchführen des Winterdienst
Führen einer tabellarischen Aufstellung der geleisteten Einsätze.

Der AN hat eine vom AG erstellte tabellarische Aufstellung seiner durchgeführten Einsätze pro Winterperiode selbstständig in beigefügter Tabelle einzutragen und mit der Rechnungsstellung dem AG Vorzulegen.

**1.2.20 Räumen und Streuen der Flächen**
Duchführen des Winterdienst mit Maschine und per Hand nach Lageplan und eingezeichneten Flächen
Die Arten der Flächen erstrecken sich auf Asphalt, Beton und Pflaster.
Für die Räumung entlang der Schleusenkammer mit den Pollern und dem Geländer wird ein Zuschlag gezahlt. Das Gleiche gilt für die Räumung von Treppen zum Pumpwerk und um die Antriebshäuser.

Die Gesamtfläche ist ca. 13.820 m2.

Die Vergütung erfolgt Pauschal pro Gesamträumfläche. Die Mengenangabe ist nur als Richtwert gedacht. Es wird jeder Einsatz nach dieser Position vergütet.
Die angegebenen Einsatzmengen ist eine geschätzte Angabe. Sie kann in jeder Winterperiode veriieren!

Die Beschaffung und Lagerung des Streugut (Split) ist in den Einheitspreis einzurechnen.
Menge: 12,000 St

**1.2.30 Zuschlag für Räumung von Flächen per Hand**
Räumung diverser Flächen per Hand (Schneebesen/Schneeschaufel Einsatz) .
Dazu gehört die Treppe zum Pumpwerk, Fläche entlang der Schleusenkammer hinter dem Kammergeländer, um die Antriebshäuser am Oberhaupt.
Menge: 12,000 St

**1.2.40 Streuen der Flächen**
Durchführen des Winterdienstes (Streuen mit Maschine oder per Hand) nach Lageplan und eingezeichneten Flächen. Es ist ein Mischpreis für die unterschiedlichen Flächen wie z.B. Asphalt, Beton, Pflaster, Treppen usw.anzugeben. Hinweis: Auch die Räumung der Schleusenzufahrt von der Gemeindestrasse aus und die Zufahrt zum Dalbenliegeplatz im Unterwasser der Schleuse ist zu räumen. Siehe hierzu auch Leistungsbeschreibung und beigefügte tabellarische Aufstellung.

Die Gesamtfläche ist ca. 13.820 m2.
Die Vergütung erfolgt Pauschal pro Gesamträumfläche.
Die Mengenangabe ist nur als Richtwert gedacht. Es wird jeder Einsatz bei dieser Position vergütet.

Die Beschaffung und Lagerung des Streugutes (Splitt und Salz) ist in den Einheitspreis einzurechnen.
Menge: 2,000 St

**1.2.50 Abkehren u. Aufnehmen des Streugut**
Nach erfolgter Winterperiode oder nach Weisung des Auftraggebers sind alle Flächen (Planie, Treppe, Zufahrten etc.) abzukehren und das Streugut aufzunehmen.
Das anfallende Streugut geht in Eigentum des AN über und ist zu beseitigen.
Menge: 1,000 St

#### Unterabschnitt 1.3 Winterperiode 2028-2029

**1.3.10 Maschinen, Geräte und Personal vorhalten**
Der AN erhält für den Zeitraum vom 01. Dezember bis
28:/29. Februar (3 Monate)  eine Monatspauschale zur Vorhaltung seiner Einsatzbereitschaft. Er gewährleistet hierfür das Vorhalten von Maschinen, Geräten und Personal zur Durchführung eines ordnungsgemäßen Winterdienstes in der Winterperiode unabhängig von konktreten und tatsächlichen Einsätzen.
Menge: 3,000 Mt

*Hinweis: Durchführen des Winterdienst*
Durchführen des Winterdienst
Führen einer tabellarischen Aufstellung der geleisteten Einsätze.

Der AN hat eine vom AG erstellte tabellarische Aufstellung seiner durchgeführten Einsätze pro Winterperiode selbstständig in beigefügter Tabelle einzutragen und mit der Rechnungsstellung dem AG Vorzulegen.

**1.3.20 Räumen und Streuen der Flächen**
Duchführen des Winterdienst mit Maschine und per Hand nach Lageplan und eingezeichneten Flächen
Die Arten der Flächen erstrecken sich auf Asphalt, Beton und Pflaster.
Für die Räumung entlang der Schleusenkammer mit den Pollern und dem Geländer wird ein Zuschlag gezahlt. Das Gleiche gilt für die Räumung von Treppen zum Pumpwerk und um die Antriebshäuser.

Die Gesamtfläche ist ca. 13.820 m2.

Die Vergütung erfolgt Pauschal pro Gesamträumfläche. Die Mengenangabe ist nur als Richtwert gedacht. Es wird jeder Einsatz nach dieser Position vergütet.
Die angegebenen Einsatzmengen ist eine geschätzte Angabe. Sie kann in jeder Winterperiode veriieren!

Die Beschaffung und Lagerung des Streugut (Split) ist in den Einheitspreis einzurechnen.
Menge: 12,000 St

**1.3.30 Zuschlag für Räumung von Flächen per Hand**
Räumung diverser Flächen per Hand (Schneebesen/Schneeschaufel Einsatz) .
Dazu gehört die Treppe zum Pumpwerk, Fläche entlang der Schleusenkammer hinter dem Kammergeländer, um die Antriebshäuser am Oberhaupt.
Menge: 12,000 St

**1.3.40 Streuen der Flächen**
Durchführen des Winterdienstes (Streuen mit Maschine oder per Hand) nach Lageplan und eingezeichneten Flächen. Es ist ein Mischpreis für die unterschiedlichen Flächen wie z.B. Asphalt, Beton, Pflaster, Treppen usw.anzugeben. Hinweis: Auch die Räumung der Schleusenzufahrt von der Gemeindestrasse aus und die Zufahrt zum Dalbenliegeplatz im Unterwasser der Schleuse ist zu räumen. Siehe hierzu auch Leistungsbeschreibung und beigefügte tabellarische Aufstellung.

Die Gesamtfläche ist ca. 13.820 m2.
Die Vergütung erfolgt Pauschal pro Gesamträumfläche.
Die Mengenangabe ist nur als Richtwert gedacht. Es wird jeder Einsatz bei dieser Position vergütet.

Die Beschaffung und Lagerung des Streugutes (Splitt und Salz) ist in den Einheitspreis einzurechnen.
Menge: 2,000 St

**1.3.50 Abkehren u. Aufnehmen des Streugut**
Nach erfolgter Winterperiode oder nach Weisung des Auftraggebers sind alle Flächen (Planie, Treppe, Zufahrten etc.) abzukehren und das Streugut aufzunehmen.
Das anfallende Streugut geht in Eigentum des AN über und ist zu beseitigen.
Menge: 1,000 St

#### Unterabschnitt 1.4 Winterperiode 2029-2030

**1.4.10 Maschinen, Geräte und Personal vorhalten**
Der AN erhält für den Zeitraum vom 01. Dezember bis
28:/29. Februar (3 Monate)  eine Monatspauschale zur Vorhaltung seiner Einsatzbereitschaft. Er gewährleistet hierfür das Vorhalten von Maschinen, Geräten und Personal zur Durchführung eines ordnungsgemäßen Winterdienstes in der Winterperiode unabhängig von konktreten und tatsächlichen Einsätzen.
Menge: 3,000 Mt

*Hinweis: Durchführen des Winterdienst*
Durchführen des Winterdienst
Führen einer tabellarischen Aufstellung der geleisteten Einsätze.

Der AN hat eine vom AG erstellte tabellarische Aufstellung seiner durchgeführten Einsätze pro Winterperiode selbstständig in beigefügter Tabelle einzutragen und mit der Rechnungsstellung dem AG Vorzulegen.

**1.4.20 Räumen und Streuen der Flächen**
Duchführen des Winterdienst mit Maschine und per Hand nach Lageplan und eingezeichneten Flächen
Die Arten der Flächen erstrecken sich auf Asphalt, Beton und Pflaster.
Für die Räumung entlang der Schleusenkammer mit den Pollern und dem Geländer wird ein Zuschlag gezahlt. Das Gleiche gilt für die Räumung von Treppen zum Pumpwerk und um die Antriebshäuser.

Die Gesamtfläche ist ca. 13.820 m2.

Die Vergütung erfolgt Pauschal pro Gesamträumfläche. Die Mengenangabe ist nur als Richtwert gedacht. Es wird jeder Einsatz nach dieser Position vergütet.
Die angegebenen Einsatzmengen ist eine geschätzte Angabe. Sie kann in jeder Winterperiode veriieren!

Die Beschaffung und Lagerung des Streugut (Split) ist in den Einheitspreis einzurechnen.
Menge: 12,000 St

**1.4.30 Zuschlag für Räumung von Flächen per Hand**
Räumung diverser Flächen per Hand (Schneebesen/Schneeschaufel Einsatz) .
Dazu gehört die Treppe zum Pumpwerk, Fläche entlang der Schleusenkammer hinter dem Kammergeländer, um die Antriebshäuser am Oberhaupt.
Menge: 12,000 St

**1.4.40 Streuen der Flächen**
Durchführen des Winterdienstes (Streuen mit Maschine oder per Hand) nach Lageplan und eingezeichneten Flächen. Es ist ein Mischpreis für die unterschiedlichen Flächen wie z.B. Asphalt, Beton, Pflaster, Treppen usw.anzugeben. Hinweis: Auch die Räumung der Schleusenzufahrt von der Gemeindestrasse aus und die Zufahrt zum Dalbenliegeplatz im Unterwasser der Schleuse ist zu räumen. Siehe hierzu auch Leistungsbeschreibung und beigefügte tabellarische Aufstellung.

Die Gesamtfläche ist ca. 13.820 m2.
Die Vergütung erfolgt Pauschal pro Gesamträumfläche.
Die Mengenangabe ist nur als Richtwert gedacht. Es wird jeder Einsatz bei dieser Position vergütet.

Die Beschaffung und Lagerung des Streugutes (Splitt und Salz) ist in den Einheitspreis einzurechnen.
Menge: 2,000 St

**1.4.50 Abkehren u. Aufnehmen des Streugut**
Nach erfolgter Winterperiode oder nach Weisung des Auftraggebers sind alle Flächen (Planie, Treppe, Zufahrten etc.) abzukehren und das Streugut aufzunehmen.
Das anfallende Streugut geht in Eigentum des AN über und ist zu beseitigen.
Menge: 1,000 St

### Abschnitt 2 Revierzentrale Gösselthalmühle - Winterperiode 2026/2027

#### Unterabschnitt 2.1 Winterperiode 2026-2027

**2.1.10 Maschinen, Geräte und Personal vorhalten**
Der AN erhält für den Zeitraum vom 01. Dezember bis
28./29. Februar (3 Monate) eine Montatspauschale zur Vorhaltung seiner Einsatzbereitschaft. Er gewährleistet hierfür das Vorhalten von Maschinen, Geräten und Personal zur Durchführung eines ordnungsgemäßen Winterdienstes in der Winterperiode unabhängig von konktreten und tatsächlichen Einsätzen.
Menge: 3,000 Mt

*Hinweis: Durchführen des Winterdienst*
Durchführen des Winterdienst
Führen einer tabellarischen Aufstellung der geleisteten Einsätze.

Der AN hat eine vom AG erstellte tabellarische Aufstellung seiner durchgeführten Einsätze pro Winterperiode selbstständig in beigefügter Tabelle einzutragen und mit der Rechnungsstellung dem AG Vorzulegen.

**2.1.20 Räumen und Streuen der Flächen Revierzentrale**
Durchführen des Winterdienstes (Streuen mit Maschine oder per Hand) nach Lageplan und eingezeichneten Flächen. Es ist ein Mischpreis für die unterschiedlichen Räum- und Streuflächen wie z.B. Asphalt, Beton, Pflaster, Treppen usw. abzugeben. Siehe hierzu auch Leistungsbeschreibung und beigefügte tabellarische Aufstellung.

Die Gesamtfläche ist ca. 2107 m2.

Die Vergütung erfolgt Pauschal pro Gesamträumfläche.
Die Mengenangabe ist nur als Richtwert gedacht.
Es wird jeder Einsatz bei dieser Position vergütet.
Die angegebene Menge ist eine geschätzte Angabe, sie kann in jeder Winterperiode variieren!

Die Beschaffung und Lagerung des Streugut (Salz) ist in den Einheitspreis einzurechnen.
Menge: 12,000 St

**2.1.30 Zuschlag für Räumung von Flächen per Hand**
Räumung diverser Flächen per Hand (Schneebesen/Schneeschaufel Einsatz).
Dazu gehören Treppe, Kleinflächen usw. . .

Durchgehend Handarbeit!
Menge: 12,000 St

**2.1.40 Streuen der Flächen Revierzentrale**
Durchführen des Winterdienstes (Streuen mit Maschine oder per Hand) nach Lageplan und eingezeichneten Flächen. Es ist ein Mischpreis für die unterschiedlichen Flächen wie z.B. Asphalt, Beton, Pflaster, Treppen usw.anzugeben.  Siehe hierzu auch Leistungsbeschreibung und beigefügte tabellarische Aufstellung.

Die Gesamtfläche ist ca. 2.107,00 m2.

Die Vergütung erfolgt Pauschal pro Gesamträumfläche. Die Mengenangabe ist nur als Richtwert gedacht.
Es wird jeder Einsatz bei dieser Position vergütet.
Die Beschaffung und Lagerung des Streugutes (Salz) ist in den Einheitspreis einzurechnen.
Menge: 2,000 St

#### Unterabschnitt 2.2 Winterperiode 2027-2028

**2.2.10 Maschinen, Geräte und Personal vorhalten**
Der AN erhält für den Zeitraum vom 01. Dezember bis
28./29. Februar (3 Monate) eine Montatspauschale zur Vorhaltung seiner Einsatzbereitschaft. Er gewährleistet hierfür das Vorhalten von Maschinen, Geräten und Personal zur Durchführung eines ordnungsgemäßen Winterdienstes in der Winterperiode unabhängig von konktreten und tatsächlichen Einsätzen.
Menge: 3,000 Mt

*Hinweis: Durchführen des Winterdienst*
Durchführen des Winterdienst
Führen einer tabellarischen Aufstellung der geleisteten Einsätze.

Der AN hat eine vom AG erstellte tabellarische Aufstellung seiner durchgeführten Einsätze pro Winterperiode selbstständig in beigefügter Tabelle einzutragen und mit der Rechnungsstellung dem AG Vorzulegen.

**2.2.20 Räumen und Streuen der Flächen Revierzentrale**
Durchführen des Winterdienstes (Streuen mit Maschine oder per Hand) nach Lageplan und eingezeichneten Flächen. Es ist ein Mischpreis für die unterschiedlichen Räum- und Streuflächen wie z.B. Asphalt, Beton, Pflaster, Treppen usw. abzugeben. Siehe hierzu auch Leistungsbeschreibung und beigefügte tabellarische Aufstellung.

Die Gesamtfläche ist ca. 2107 m2.

Die Vergütung erfolgt Pauschal pro Gesamträumfläche.
Die Mengenangabe ist nur als Richtwert gedacht.
Es wird jeder Einsatz bei dieser Position vergütet.
Die angegebene Menge ist eine geschätzte Angabe, sie kann in jeder Winterperiode variieren!

Die Beschaffung und Lagerung des Streugut (Salz) ist in den Einheitspreis einzurechnen.
Menge: 12,000 St

**2.2.30 Zuschlag für Räumung von Flächen per Hand**
Räumung diverser Flächen per Hand (Schneebesen/Schneeschaufel Einsatz) .
Dazu gehört die Treppe zum Pumpwerk, Fläche entlang der Schleusenkammer hinter dem Kammergeländer, um die Antriebshäuser am Oberhaupt.
Menge: 12,000 St

**2.2.40 Streuen der Flächen Revierzentrale**
Durchführen des Winterdienstes (Streuen mit Maschine oder per Hand) nach Lageplan und eingezeichneten Flächen. Es ist ein Mischpreis für die unterschiedlichen Flächen wie z.B. Asphalt, Beton, Pflaster, Treppen usw.anzugeben.  Siehe hierzu auch Leistungsbeschreibung und beigefügte tabellarische Aufstellung.

Die Gesamtfläche ist ca. 2.107,00 m2.

Die Vergütung erfolgt Pauschal pro Gesamträumfläche. Die Mengenangabe ist nur als Richtwert gedacht.
Es wird jeder Einsatz bei dieser Position vergütet.
Die Beschaffung und Lagerung des Streugutes (Salz) ist in den Einheitspreis einzurechnen.
Menge: 2,000 St

#### Unterabschnitt 2.3 Winterperiode 2028-2029

**2.3.10 Maschinen, Geräte und Personal vorhalten**
Der AN erhält für den Zeitraum vom 01. Dezember bis
28./29. Februar (3 Monate) eine Montatspauschale zur Vorhaltung seiner Einsatzbereitschaft. Er gewährleistet hierfür das Vorhalten von Maschinen, Geräten und Personal zur Durchführung eines ordnungsgemäßen Winterdienstes in der Winterperiode unabhängig von konktreten und tatsächlichen Einsätzen.
Menge: 3,000 Mt

*Hinweis: Durchführen des Winterdienst*
Durchführen des Winterdienst
Führen einer tabellarischen Aufstellung der geleisteten Einsätze.

Der AN hat eine vom AG erstellte tabellarische Aufstellung seiner durchgeführten Einsätze pro Winterperiode selbstständig in beigefügter Tabelle einzutragen und mit der Rechnungsstellung dem AG Vorzulegen.

**2.3.20 Räumen und Streuen der Flächen Revierzentrale**
Durchführen des Winterdienstes (Streuen mit Maschine oder per Hand) nach Lageplan und eingezeichneten Flächen. Es ist ein Mischpreis für die unterschiedlichen Räum- und Streuflächen wie z.B. Asphalt, Beton, Pflaster, Treppen usw. abzugeben. Siehe hierzu auch Leistungsbeschreibung und beigefügte tabellarische Aufstellung.

Die Gesamtfläche ist ca. 2107 m2.

Die Vergütung erfolgt Pauschal pro Gesamträumfläche.
Die Mengenangabe ist nur als Richtwert gedacht.
Es wird jeder Einsatz bei dieser Position vergütet.
Die angegebene Menge ist eine geschätzte Angabe, sie kann in jeder Winterperiode variieren!

Die Beschaffung und Lagerung des Streugut (Salz) ist in den Einheitspreis einzurechnen.
Menge: 12,000 St

**2.3.30 Zuschlag für Räumung von Flächen per Hand**
Räumung diverser Flächen per Hand (Schneebesen/Schneeschaufel Einsatz) .
Dazu gehört die Treppe zum Pumpwerk, Fläche entlang der Schleusenkammer hinter dem Kammergeländer, um die Antriebshäuser am Oberhaupt.
Menge: 12,000 St

**2.3.40 Streuen der Flächen Revierzentrale**
Durchführen des Winterdienstes (Streuen mit Maschine oder per Hand) nach Lageplan und eingezeichneten Flächen. Es ist ein Mischpreis für die unterschiedlichen Flächen wie z.B. Asphalt, Beton, Pflaster, Treppen usw.anzugeben.  Siehe hierzu auch Leistungsbeschreibung und beigefügte tabellarische Aufstellung.

Die Gesamtfläche ist ca. 2.107,00 m2.

Die Vergütung erfolgt Pauschal pro Gesamträumfläche. Die Mengenangabe ist nur als Richtwert gedacht.
Es wird jeder Einsatz bei dieser Position vergütet.
Die Beschaffung und Lagerung des Streugutes (Salz) ist in den Einheitspreis einzurechnen.
Menge: 2,000 St

#### Unterabschnitt 2.4 Winterperiode 2029-2030

**2.4.10 Maschinen, Geräte und Personal vorhalten**
Der AN erhält für den Zeitraum vom 01. Dezember bis
28./29. Februar (3 Monate) eine Montatspauschale zur Vorhaltung seiner Einsatzbereitschaft. Er gewährleistet hierfür das Vorhalten von Maschinen, Geräten und Personal zur Durchführung eines ordnungsgemäßen Winterdienstes in der Winterperiode unabhängig von konktreten und tatsächlichen Einsätzen.
Menge: 3,000 Mt

*Hinweis: Durchführen des Winterdienst*
Durchführen des Winterdienst
Führen einer tabellarischen Aufstellung der geleisteten Einsätze.

Der AN hat eine vom AG erstellte tabellarische Aufstellung seiner durchgeführten Einsätze pro Winterperiode selbstständig in beigefügter Tabelle einzutragen und mit der Rechnungsstellung dem AG Vorzulegen.

**2.4.20 Räumen und Streuen der Flächen Revierzentrale**
Durchführen des Winterdienstes (Streuen mit Maschine oder per Hand) nach Lageplan und eingezeichneten Flächen. Es ist ein Mischpreis für die unterschiedlichen Räum- und Streuflächen wie z.B. Asphalt, Beton, Pflaster, Treppen usw. abzugeben. Siehe hierzu auch Leistungsbeschreibung und beigefügte tabellarische Aufstellung.

Die Gesamtfläche ist ca. 2107 m2.

Die Vergütung erfolgt Pauschal pro Gesamträumfläche.
Die Mengenangabe ist nur als Richtwert gedacht.
Es wird jeder Einsatz bei dieser Position vergütet.
Die angegebene Menge ist eine geschätzte Angabe, sie kann in jeder Winterperiode variieren!

Die Beschaffung und Lagerung des Streugut (Salz) ist in den Einheitspreis einzurechnen.
Menge: 12,000 St

**2.4.30 Zuschlag für Räumung von Flächen per Hand**
Räumung diverser Flächen per Hand (Schneebesen/Schneeschaufel Einsatz) .
Dazu gehört die Treppe zum Pumpwerk, Fläche entlang der Schleusenkammer hinter dem Kammergeländer, um die Antriebshäuser am Oberhaupt.
Menge: 12,000 St

**2.4.40 Streuen der Flächen Revierzentrale**
Durchführen des Winterdienstes (Streuen mit Maschine oder per Hand) nach Lageplan und eingezeichneten Flächen. Es ist ein Mischpreis für die unterschiedlichen Flächen wie z.B. Asphalt, Beton, Pflaster, Treppen usw.anzugeben.  Siehe hierzu auch Leistungsbeschreibung und beigefügte tabellarische Aufstellung.

Die Gesamtfläche ist ca. 2.107,00 m2.

Die Vergütung erfolgt Pauschal pro Gesamträumfläche. Die Mengenangabe ist nur als Richtwert gedacht.
Es wird jeder Einsatz bei dieser Position vergütet.
Die Beschaffung und Lagerung des Streugutes (Salz) ist in den Einheitspreis einzurechnen.
Menge: 2,000 St
